# Cuneta vegetada. Sistema Trinter "PROJAR"

- Propietat de l'arxiu: CYPE INGENIEROS, S.A.
- Format: FIEBDC-3/2002
- Divisa: EUR
- Costos indirectes: 3.00 %
- IVA: 21.00 %

## A Condicionament del terreny

### AU Drenatges

#### AUU Cunetes

**AUU055** m Cuneta vegetada. Sistema Trinter "PROJAR".
Cuneta vegetada de secció trapezoïdal, de 400 cm de perímetre transversal, sistema Trinter "PROJAR", compost per: geomalla amb estructura tridimensional, a base de polipropilè i polietilè d'alta densitat (HDPE), Trinter "PROJAR", color negre, fixació amb piquetes d'ancoratge, al terreny i projecció d'una capa de mescla de llavors i substrat, Soliq "PROJAR" de 30 mm d'espessor amb hidrosembradora.
Criteri de valoració econòmica: El preu no inclou l'excavació, el perfilat ni el rebliment amb material de drenatge.
Inclou: Col·locació de la geomalla. Col·locació de les piquetes d'ancoratge. Projecció de llavors i substrat.
Criteri d'amidament de projecte: Longitud mesurada segons documentació gràfica de Projecte.
Criteri de mesura d'obra: Es mesurarà la longitud realment executada segons especificacions de Projecte.

| Codi | Ut | Descripció | Rendiment | Preu | Import |
|---|---|---|---|---|---|
| mt48mae010g | m² | Geomalla amb estructura tridimensional, a base de polipropilè i polietilè d'alta densitat (HDPE), Trinter "PROJAR", color negre, estable als raigs UV, de 25 mm d'espessor, de 10x10 mm de llum de malla i de 280 g/m² de massa superficial, elongació fins a ruptura 20% i 3 N/cm² de resistència a tracció, subministrada en rotllos de 2x25 m. (material) | 4.600 | 6.60 | 30.36 |
| mt48mae015a | U | Piqueta d'ancoratge d'acer corrugat, en forma de U, de 200x80x200 mm i 8 mm de diàmetre. (material) | 6.000 | 1.02 | 6.12 |
| mt48sap020f | m³ | Mescla de llavors 30 g/m² i substrat, Soliq "PROJAR" compost de torba Landscaping 20,88 l/m², fibres de fusta Ecofibra 379,5 g/m² i Wood Peat 310,5 g/m², estabilitzants Stable Plus 150 g/m², àcids húmics fúlvics Humipro 10 cm³/m², adob Azolon 40 g/m² i Topmix 375 g/m², argila Bara-Clay 937,5 g/m² i retenidor d'aigua Stockosorb 75 g/m². (material) | 0.100 | 234.64 | 23.46 |
| mq09hds010 | h | Hidrosembradora amb dipòsit de 2,5 m³ de capacitat, sobre camió. (maquinària) | 0.220 | 38.54 | 8.48 |
| mo041 | h | Oficial 1ª construcció d'obra civil. (mà d'obra) | 0.528 | 29.67 | 15.67 |
| mo087 | h | Ajudant construcció d'obra civil. (mà d'obra) | 0.264 | 26.39 | 6.97 |
| mo040 | h | Oficial 1ª jardiner. (mà d'obra) | 0.264 | 29.67 | 7.83 |
| mo086 | h | Ajudant jardiner. (mà d'obra) | 0.264 | 26.39 | 6.97 |
| % | % | Costos directes complementaris | 2 % | 105.86 | 2.12 |
|  |  | Costos directes |  |  | 107.98 |
