# Malla antiherbes sintètica

- Propietat de l'arxiu: CYPE INGENIEROS, S.A.
- Format: FIEBDC-3/2002
- Divisa: EUR
- Costos indirectes: 3.00 %
- IVA: 21.00 %

## J Jardineria

### JD Sistemes de drenatge, subjecció i protecció

#### JDM Malles antiherbes

**JDM020** m² Malla antiherbes sintètica.
Malla de polipropilè no teixit, Dupont Plantex Premium "PROJAR", de 180 mm/s de permeabilitat a l'aigua, expresada com a índex de velocitat, segons ISO 11058, i 68 g/m² de massa superficial, amb funció antiherbes, permeable a l'aire i als nutrients, químicament inert i estable tant a sòls àcids com a alcalins i amb resistència als raigs UV, fixada al terreny on es vagi a realitzar la plantació, a raó de 1 planta/m² amb piquetes d'ancoratge d'acer galvanitzat, en forma de U, de 150x30x150 mm i 3 mm de diàmetre.
Criteri de valoració econòmica: El preu no inclou el cobriment de la superfície ni la vegetació.
Inclou: Preparació del terreny. Col·locació de la malla. Col·locació de les piquetes d'ancoratge. Realització de talls en la malla.
Criteri d'amidament de projecte: Superfície mesurada en projecció horitzontal, segons documentació gràfica de Projecte.
Criteri de mesura d'obra: Es mesurarà, en projecció horitzontal, la superfície realment executada segons especificacions de Projecte.

| Codi | Ut | Descripció | Rendiment | Preu | Import |
|---|---|---|---|---|---|
| mt48map030lj | m² | Malla de polipropilè no teixit, Dupont Plantex Premium "PROJAR", de 180 mm/s de permeabilitat a l'aigua, expresada com a índex de velocitat, segons ISO 11058, i 68 g/m² de massa superficial, amb funció antiherbes, permeable a l'aire i als nutrients, químicament inert i estable tant a sòls àcids com a alcalins i amb resistència als raigs UV. (material) | 1.100 | 1.17 | 1.29 |
| mt48mal020a | U | Piqueta d'ancoratge d'acer galvanitzat, en forma de U, de 150x30x150 mm i 3 mm de diàmetre, per a subjecció de xarxes i malles al terreny. (material) | 2.000 | 0.10 | 0.20 |
| mo040 | h | Oficial 1ª jardiner. (mà d'obra) | 0.073 | 28.42 | 2.07 |
| mo086 | h | Ajudant jardiner. (mà d'obra) | 0.145 | 25.28 | 3.67 |
| % | % | Costos directes complementaris | 2 % | 7.23 | 0.14 |
|  |  | Costos directes |  |  | 7.37 |
