# Barrera antiarrels

- Propietat de l'arxiu: CYPE Ingenieros S.A.
- Format: FIEBDC-3/2016
- Programa: Generador de preus de la construcció. CYPE Ingenieros, S.A.
- Data: 05/07/2024
- Divisa: EUR
- Costos indirectes: 3 %
- IVA: 21 %

## J Jardineria

### JD Sistemes de drenatge, subjecció i protecció

#### JDP Protectors

**JDP050** m Barrera antiarrels.
Barrera antiarrels realitzada amb malla de polipropilè no teixit, Rootbarrier 325 "PROJAR", de 50 cm d'amplada i 0,8 mm de gruix, amb una resistència a la tracció longitudinal de 24,3 kN/m i 325 g/m² de massa superficial, amb revestiment impermeabilitzant de polipropilè extrudit en una de les seves cares, col·locada verticalment en els laterals de la rasa prèviament excavada en el terreny, per confinament lateral de rizomes. Inclús cinta adhesiva per ambdues cares Rootbarrier "PROJAR", per a la resolució d'unions.
Criteri de valoració econòmica: El preu no inclou l'excavació de la rasa ni el reblert perimetral posterior.
Inclou: Preparació del terreny. Col·locació de la malla. Resolució d'unions.
Criteri d'amidament de projecte: Longitud mesurada segons documentació gràfica de Projecte, sense duplicar cantonades ni encontres.
Criteri de mesura d'obra: Es mesurarà la longitud realment executada segons especificacions de Projecte, sense duplicar cantonades ni encontres.

| Codi | Ut | Descripció | Rendiment | Preu | Import |
|---|---|---|---|---|---|
| mt48tup020eba | m² | Malla de polipropilè no teixit, Rootbarrier 325 "PROJAR", de 50 cm d'amplada i 0,8 mm de gruix, amb una resistència a la tracció longitudinal de 24,3 kN/m i 325 g/m² de massa superficial, amb revestiment impermeabilitzant de polipropilè extrudit en una de les seves cares. (material) | 2 | 8.09 | 16.180 |
| mt48tup030a | m | Cinta adhesiva per ambdues cares, de polietilè teixit, amb revestiment de goma butílica, Rootbarrier "PROJAR", de 25 mm d'amplada i 0,6 mm de gruix. (material) | 1.5 | 2.69 | 4.035 |
| mo040 | h | Oficial 1ª jardiner. (mà d'obra) | 0.171 | 28.42 | 4.860 |
| mo086 | h | Ajudant jardiner. (mà d'obra) | 0.086 | 25.28 | 2.174 |
| % | % | Costos directes complementaris | 2 % | 27.249 | 0.545 |
|  |  | Costos directes |  |  | 27.794 |
