# Acabat de coberta "PROJAR" amb perfil

- Propietat de l'arxiu: CYPE Ingenieros S.A.
- Format: FIEBDC-3/2016
- Programa: Generador de preus de la construcció. CYPE Ingenieros, S.A.
- Data: 30/09/2024
- Divisa: EUR
- Costos indirectes: 3 %
- IVA: 21 %

## Q Cobertes

### QV Sistemes de cobertes verdes

#### QVR Acabaments

**QVR020** m Acabat de coberta "PROJAR" amb perfil.
Acabat de ràfec de coberta inclinada "PROJAR", amb perfil angular telescòpic d'alumini, model TEG-AL-8/12-TK "PROJAR", de 80x120 mm, amb ranures a l'ala horitzontal i a l'ala vertical per permetre el pas de l'aigua procedent de la coberta i perfils de retenció d'acer galvanitzat en calent, model ANGLE-80 "PROJAR", de 80 mm d'altura, per contrarestar l'empenta provocada pel lliscament de les capes de la coberta, amb un rendiment de 2 u/m; fixats mecànicament al suport estructural de la coberta. Inclús peça de PVC per a la desolidarització de la unió entre materials i cargols, de 6 mm de diàmetre i 100 mm de longitud, per a la fixació de plaques metàl·liques perforades.
Inclou: Neteja i preparació de la superfície suport. Replanteig i marcatge dels punts de fixació del perfil de retenció. Replanteig del perfil perimetral. Fixació del perfil de retenció. Tall i col·locació del perfil perimetral.
Criteri d'amidament de projecte: Longitud mesurada segons documentació gràfica de Projecte.
Criteri de mesura d'obra: Es mesurarà la longitud realment executada segons especificacions de Projecte.

| Codi | Ut | Descripció | Rendiment | Preu | Import |
|---|---|---|---|---|---|
| mt14lbp130a | m | Perfil angular telescòpic d'alumini, model TEG-AL-8/12-TK "PROJAR", de 80x120 mm, amb ranures a l'ala horitzontal i a l'ala vertical per permetre el pas de l'aigua procedent de la coberta, subministrat en barres de 2 m de longitud. (material) | 1 | 20.24 | 20.240 |
| mt14lbp140a | U | Perfil de retenció d'acer galvanitzat en calent, model ANGLE-80 "PROJAR", de 80 mm d'altura; inclús peça de PVC per a la desolidarització de la unió entre materials. (material) | 2 | 82.3 | 164.600 |
| mt07emr112bg | U | Cargol d'acer galvanitzat amb revestiment antifricció, de 6 mm de diàmetre i 100 mm de longitud, per a la fixació de plaques metàl·liques perforades. (material) | 8 | 0.42 | 3.360 |
| mo020 | h | Oficial 1ª construcció. (mà d'obra) | 0.439 | 28.42 | 12.476 |
| mo077 | h | Ajudant construcció. (mà d'obra) | 0.439 | 25.28 | 11.098 |
| % | % | Costos directes complementaris | 2 % | 211.774 | 4.235 |
|  |  | Costos directes |  |  | 216.009 |

Residus:
- col·locació: mt14lbp130a; factor de residu 0.024
- col·locació: mt14lbp140a; factor de residu 0.0053
- col·locació: mt07emr112bg; factor de residu 0.00386555

## Recursos

**mt14lbp130a** m Perfil angular telescòpic d'alumini
Dades tècniques: Cost energètic 73.543 MJ; Emissió de CO2 5.394 kg; Codi LER 17 04 02; Massa de l'element 0.65 kg; Volum 0.000433 m3
Residus:
- embalatge: re170203 Plàstic. (component de residu); rendiment 0.008 kg; Codi LER 17 02 03; Massa de l'element 1 kg; Volum 0.001667 m3

**mt14lbp140a** U Perfil de retenció d'acer galvanitzat en calent
Dades tècniques: Cost energètic 26.465 MJ; Emissió de CO2 2.496 kg; Codi LER 17 04 05; Massa de l'element 0.9 kg; Volum 0.000429 m3
Residus:
- embalatge: re170203 Plàstic; rendiment 0.04 kg

**mt07emr112bg** U Cargol d'acer galvanitzat amb revestiment antifricció
Dades tècniques: Cost energètic 0.324 MJ; Emissió de CO2 0.033 kg; Codi LER 17 04 05; Massa de l'element 0.0119 kg; Volum 0.000006 m3
Residus:
- embalatge: re150101 Envasos de paper i cartró. (component de residu); rendiment 0.001 kg; Codi LER 15 01 01; Massa de l'element 1 kg; Volum 0.001333 m3
