# Acabat de coberta "PROJAR" amb perfil

- Propietat de l'arxiu: CYPE INGENIEROS, S.A.
- Format: FIEBDC-3/2002
- Divisa: EUR
- Costos indirectes: 3.00 %
- IVA: 21.00 %

## Q Cobertes

### QV Sistemes de cobertes verdes

#### QVR Acabaments

**QVR020** m Acabat de coberta "PROJAR" amb perfil.
Acabat de ràfec de coberta inclinada "PROJAR", amb perfil angular telescòpic d'alumini, model TEG-AL-8/12-TK "PROJAR", de 80x120 mm, amb ranures a l'ala horitzontal i a l'ala vertical per permetre el pas de l'aigua procedent de la coberta i perfils de retenció d'acer galvanitzat en calent, model ANGLE-80 "PROJAR", de 80 mm d'altura, per contrarestar l'empenta provocada pel lliscament de les capes de la coberta, amb un rendiment de 2 u/m; fixats mecànicament al suport estructural de la coberta. Inclús peça de PVC per a la desolidarització de la unió entre materials i cargols, de 6 mm de diàmetre i 100 mm de longitud, per a la fixació de plaques metàl·liques perforades.
Inclou: Neteja i preparació de la superfície suport. Replanteig i marcatge dels punts de fixació del perfil de retenció. Replanteig del perfil perimetral. Fixació del perfil de retenció. Tall i col·locació del perfil perimetral.
Criteri d'amidament de projecte: Longitud mesurada segons documentació gràfica de Projecte.
Criteri de mesura d'obra: Es mesurarà la longitud realment executada segons especificacions de Projecte.

| Codi | Ut | Descripció | Rendiment | Preu | Import |
|---|---|---|---|---|---|
| mt14lbp130a | m | Perfil angular telescòpic d'alumini, model TEG-AL-8/12-TK "PROJAR", de 80x120 mm, amb ranures a l'ala horitzontal i a l'ala vertical per permetre el pas de l'aigua procedent de la coberta, subministrat en barres de 2 m de longitud. (material) | 1.000 | 20.24 | 20.24 |
| mt14lbp140a | U | Perfil de retenció d'acer galvanitzat en calent, model ANGLE-80 "PROJAR", de 80 mm d'altura; inclús peça de PVC per a la desolidarització de la unió entre materials. (material) | 2.000 | 82.30 | 164.60 |
| mt07emr112bg | U | Cargol d'acer galvanitzat amb revestiment antifricció, de 6 mm de diàmetre i 100 mm de longitud, per a la fixació de plaques metàl·liques perforades. (material) | 8.000 | 0.42 | 3.36 |
| op00ato010 |  | Tornavís. | 1.000 | 0.00 | 0.00 |
| mo020 | h | Oficial 1ª construcció. (mà d'obra) | 0.481 | 28.42 | 13.67 |
| mo077 | h | Ajudant construcció. (mà d'obra) | 0.481 | 25.28 | 12.16 |
| % | % | Costos directes complementaris | 2 % | 214.03 | 4.28 |
|  |  | Costos directes |  |  | 218.31 |
