# Coberta inclinada, enjardinada extensiva. Sistema Projar Flora fins a 20° "PROJAR"

- Propietat de l'arxiu: CYPE Ingenieros S.A.
- Format: FIEBDC-3/2016
- Programa: Generador de preus de la construcció. CYPE Ingenieros, S.A.
- Data: 24/01/2025
- Divisa: EUR
- Costos indirectes: 3 %
- IVA: 21 %

## Q Cobertes

### QV Sistemes de cobertes verdes

#### QVE Extensives

**QVE031** m² Coberta inclinada, enjardinada extensiva. Sistema Projar Flora fins a 20° "PROJAR".
Coberta inclinada, enjardinada extensiva (ecològica), sistema Projar Flora fins a 20° "PROJAR", amb un pendent mitjà del 8,75%, sobre base resistent. CAPA DE REGULARITZACIÓ: morter de ciment, industrial, M-5, de 2 cm d'espessor, amb acabat remolinat; IMPERMEABILITZACIÓ: tipus monocapa, adherida, formada per una làmina de betum modificat amb elastòmer SBS, LBM(SBS)-50/G-FP, amb armadura de feltre de polièster reforçat i estabilitzat de 150 g/m², amb autoprotecció mineral de color verd, amb resistència a la penetració d'arrels, totalment adherida amb bufador; CAPA SEPARADORA SOTA AÏLLAMENT: geotèxtil no teixit compost per fibres de polièster unides per tiretes, (150 g/m²); AÏLLAMENT TÈRMIC: panell rígid de poliestirè extrudit, de superfície llisa i mecanitzat lateral de mitja mossa, de 40 mm d'espessor, resistència a compressió >= 300 kPa, resistència tèrmica 1,2 m²K/W, conductivitat tèrmica 0,033 W/(mK), amb fixació mecànica; CAPA SEPARADORA SOTA PROTECCIÓ: filtre GTF-110 "PROJAR", de geotèxtil no teixit sintètic, compost per fibres de polipropilè unides per tiretes, amb una resistència a la tracció longitudinal de 6,5 kN/m, una resistència a la tracció transversal de 6,5 kN/m, una obertura de con a l'assaig de perforació dinàmica segons UNE-EN ISO 13433 inferior a 33 mm, resistència CBR a punxonament 1,2 kN, obertura característica 0,09 mm i una massa superficial de 110 g/m²; CAPA DRENANT I RETENIDORA D'AIGUA: làmina drenant PR-DRAIN-40 "PROJAR" de poliestirè reciclat d'alt impacte (HIPS), amb nòduls de 40 mm d'altura i perforacions en la part superior, col·locada sota la capa filtrant, cavalcant dos nòduls; CAPA FILTRANT: filtre GTF-150 "PROJAR", de geotèxtil de fibres de polipropilè; CAPA DE COBERTURA: substrat CoverPro Flora "PROJAR", compost de matèria orgànica d'origen mineral i d'origen vegetal, i altres components; amb pH de 8, de 80 mm d'espessor, i plantes amb pa d'arrels pla "PROJAR", amb 4 o més espècies diferents de crespinell. Inclús còdols per al replè de l'espai entre la vora de la coberta i la vegetació.
Criteri de valoració econòmica: El preu no inclou la formació de pendents.
Inclou: Neteja de la superfície suport. Abocat, estesa i reglejat de la capa de morter de regularització. Neteja i preparació de la superfície. Col·locació de la impermeabilització. Trepant i ancoratge de l'aïllament. Col·locació de la capa separadora sota protecció. Col·locació de la capa drenant i retenidora d'aigua. Col·locació de la capa filtrant. Estès del substrat. Col·locació de la vegetació. Execució de careners, tremujals, alers i cantells lliures. Replè de l'espai entre la vora de la coberta i la vegetació amb còdols.
Criteri d'amidament de projecte: Superfície de l'aiguavés mesurada en veritable magnitud, segons documentació gràfica de Projecte. Incloent formació de careners, tremujals, ràfecs i vores lliures. No s'inclouen formació d'aiguafons, ràfecs decoratius ni encontres de vessants amb paraments verticals, xemeneies, finestres o conductes de ventilació.
Criteri de mesura d'obra: Es mesurarà, en veritable magnitud, la superfície realment executada segons especificacions de Projecte. Incloent formació de careners, tremujals, ràfecs i vores lliures. No s'inclouen formació d'aiguafons, ràfecs decoratius ni encontres de vessants amb paraments verticals, xemeneies, finestres o conductes de ventilació.

| Codi | Ut | Descripció | Rendiment | Preu | Import |
|---|---|---|---|---|---|
| mt09mif010ca | t | Morter industrial per a obra de paleta, de ciment, color gris, categoria M-5 (resistència a compressió 5 N/mm²), subministrat en sacs, segons UNE-EN 998-2. (material) | 0.038 | 53.48 | 2.032 |
| mt14iea020c | kg | Emulsió asfàltica aniònica amb càrregues tipus EB, segons UNE 104231. (material) | 0.3 | 3.3 | 0.990 |
| mt14lga010oc | m² | Làmina de betum modificat amb elastòmer SBS, LBM(SBS)-50/G-FP, de 3,5 mm d'espessor, massa nominal 5 kg/m², amb armadura de feltre de polièster reforçat i estabilitzat de 150 g/m², amb autoprotecció mineral de color verd, amb resistència a la penetració d'arrels. Segons UNE-EN 13707. (material) | 1.1 | 10.36 | 11.396 |
| mt14gsa020bc | m² | Geotèxtil no teixit compost per fibres de polièster unides per tiretes, amb una resistència a la tracció longitudinal de 1,88 kN/m, una resistència a la tracció transversal de 1,49 kN/m, una obertura de con a l'assaig de perforació dinàmica segons UNE-EN ISO 13433 inferior a 40 mm, resistència CBR a punxonament 0,3 kN i una massa superficial de 150 g/m², segons UNE-EN 13252. (material) | 1.05 | 0.68 | 0.714 |
| mt16pxa010aac | m² | Panell rígid de poliestirè extrudit, segons UNE-EN 13164, de superfície llisa i mecanitzat lateral de mitja mossa, de 40 mm d'espessor, resistència a compressió >= 300 kPa, resistència tèrmica 1,2 m²K/W, conductivitat tèrmica 0,033 W/(mK), Euroclasse E de reacció al foc segons UNE-EN 13501-1, amb codi de designació XPS-EN 13164-T1-CS(10/Y)300-DS(70,90)-DLT(2)5-CC(2/1,5/50)125-WL(T)0,7-WD(V)3-FTCD1. (material) | 1.05 | 7.85 | 8.243 |
| mt16aaa020ig | U | Fixació mecànica per plafons aïllants de poliestirè extrudit, col·locats directament sobre la superfície suport. (material) | 2.5 | 0.19 | 0.475 |
| mt14lbp050m | m² | Filtre GTF-110 "PROJAR", de geotèxtil no teixit sintètic, compost per fibres de polipropilè unides per tiretes, amb una resistència a la tracció longitudinal de 6,5 kN/m, una resistència a la tracció transversal de 6,5 kN/m, una obertura de con a l'assaig de perforació dinàmica segons UNE-EN ISO 13433 inferior a 33 mm, resistència CBR a punxonament 1,2 kN, obertura característica 0,09 mm i una massa superficial de 110 g/m², subministrat en rotllos. (material) | 1.1 | 1.25 | 1.375 |
| mt14lbp030Cb | m² | Làmina drenant i retenidora d'aigua, PR-DRAIN-40 "PROJAR", de poliestirè reciclat d'alt impacte (HIPS), amb nòduls de 40 mm d'altura i perforacions en la part superior, resistència a la compressió 280 kN/m², retenció d'aigua superior a 23 l/m², capacitat de drenatge 1,22 l/(s·m) amb un pendent del 2%, subministrada en plaques de 204x104 cm. (material) | 1.1 | 13.84 | 15.224 |
| mt14lbp050t | m² | Filtre GTF-150 "PROJAR", de geotèxtil no teixit sintètic, compost per fibres de polipropilè unides per tiretes, amb una resistència a la tracció longitudinal de 12 kN/m, una resistència a la tracció transversal de 12 kN/m, una obertura de con a l'assaig de perforació dinàmica segons UNE-EN ISO 13433 inferior a 29 mm, resistència CBR a punxonament 1,8 kN, obertura característica 0,06 mm i una massa superficial de 150 g/m², subministrat en rotllos. (material) | 1.1 | 1.7 | 1.870 |
| mt48sap010g | m³ | Substrat CoverPro Flora "PROJAR", compost de matèria orgànica d'origen mineral i d'origen vegetal, i altres components; amb pH de 8, subministrat en sacs Big Bag, per a cobertes enjardinades extensives. (material) | 0.092 | 125 | 11.500 |
| mt48tsp010o | m² | Plantes amb pa d'arrels pla "PROJAR", subministrades en safates de 40 peces amb 4 o més espècies diferents de crespinell, per a cobertes verdes. (material) | 1 | 6.82 | 6.820 |
| mt01arc010 | t | Cantells rodats rentats, de granulometria compresa entre 16 i 32 mm. (material) | 0.04 | 21.65 | 0.866 |
| mo020 | h | Oficial 1ª construcció. (mà d'obra) | 0.005 | 29.67 | 0.148 |
| mo113 | h | Peó ordinari construcció. (mà d'obra) | 0.005 | 24.86 | 0.124 |
| mo054 | h | Oficial 1ª muntador d'aïllaments. (mà d'obra) | 0.132 | 30.63 | 4.043 |
| mo101 | h | Ajudant muntador d'aïllaments. (mà d'obra) | 0.132 | 26.39 | 3.483 |
| mo029 | h | Oficial 1ª aplicador de làmines impermeabilitzants. (mà d'obra) | 0.32 | 29.67 | 9.494 |
| mo067 | h | Ajudant aplicador de làmines impermeabilitzants. (mà d'obra) | 0.32 | 26.39 | 8.445 |
| mo040 | h | Oficial 1ª jardiner. (mà d'obra) | 0.289 | 29.67 | 8.575 |
| mo086 | h | Ajudant jardiner. (mà d'obra) | 0.289 | 26.39 | 7.627 |
| % | % | Costos directes complementaris | 2 % | 103.444 | 2.069 |
|  |  | Costos directes |  |  | 105.513 |

Residus:
- col·locació: mt09mif010ca; factor de residu 0.0189
- col·locació: mt14iea020c Emulsió asfàltica aniònica amb càrregues tipus EB, segons UNE 104231; factor de residu 0.007
- col·locació: mt14lga010oc; factor de residu 0.048016
- col·locació: mt14gsa020bc; factor de residu 0.07
- col·locació: mt16pxa010aac; factor de residu 0.048
- col·locació: mt14lbp050m; factor de residu 0.07
- col·locació: mt14lbp030Cb; factor de residu 0.032475
- col·locació: mt14lbp050t; factor de residu 0.07
- col·locació: mt48sap010g; factor de residu 0.003
- col·locació: mt48tsp010o; factor de residu 0.02
- col·locació: mt01arc010 Cantells rodats rentats, de granulometria compresa entre 16 i 32 mm; factor de residu 0.0039739

## Recursos

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt14iea020c** kg Emulsió asfàltica aniònica amb càrregues tipus EB, segons UNE 104231
Dades tècniques: Cost energètic 31.940 MJ; Emissió de CO2 0.230 kg; Codi LER 17 03 02; Massa de l'element 1 kg; Volum 0.001 m3

**mt14lga010oc** m² Làmina de betum modificat amb elastòmer SBS
Dades tècniques: Cost energètic 291.511 MJ; Emissió de CO2 8.201 kg; Codi LER 17 03 02; Massa de l'element 5 kg; Volum 0.005 m3
Residus:
- embalatge: re170203 Plàstic; rendiment 0.063 kg

**mt14gsa020bc** m² Geotèxtil no teixit compost per fibres de polièster unides per tiretes
Dades tècniques: Cost energètic 8.742 MJ; Emissió de CO2 0.453 kg; Codi LER 17 06 04; Massa de l'element 0.15 kg; Volum 0.00025 m3
Residus:
- embalatge: re170203 Plàstic; rendiment 0.024 kg

**mt16pxa010aac** m² Panell rígid de poliestirè extrudit
Dades tècniques: Cost energètic 107.625 MJ; Emissió de CO2 3.439 kg; Codi LER 17 06 04; Massa de l'element 1.2 kg; Volum 0.002 m3
Residus:
- embalatge: re170203 Plàstic; rendiment 0.024 kg

**mt16aaa020ig** U Fixació mecànica per plafons aïllants de poliestirè extrudit, col·locats directament sobre la superfície suport
Dades tècniques: Cost energètic 0.233 MJ; Emissió de CO2 0.071 kg
Residus:
- embalatge: re150101 Envasos de paper i cartró; rendiment 0.072 kg

**mt14lbp050m** m² Filtre GTF-110 "PROJAR"
Dades tècniques: Cost energètic 15.230 MJ; Emissió de CO2 0.527 kg; Codi LER 17 06 04; Massa de l'element 0.11 kg; Volum 0.000183 m3
Residus:
- embalatge: re170203 Plàstic; rendiment 0.024 kg

**mt14lbp030Cb** m² Làmina drenant i retenidora d'aigua
Dades tècniques: Cost energètic 12.936 MJ; Emissió de CO2 0.723 kg; Codi LER 17 06 04; Massa de l'element 1.92 kg; Volum 0.0032 m3
Residus:
- embalatge: re170203 Plàstic; rendiment 0.03 kg

**mt14lbp050t** m² Filtre GTF-150 "PROJAR"
Dades tècniques: Cost energètic 19.923 MJ; Emissió de CO2 0.676 kg; Codi LER 17 06 04; Massa de l'element 0.15 kg; Volum 0.00025 m3
Residus:
- embalatge: re170203 Plàstic; rendiment 0.024 kg

**mt48sap010g** m³ Substrat CoverPro Flora "PROJAR"
Dades tècniques: Cost energètic 29323.125 MJ; Emissió de CO2 -755.040 kg; Codi LER 01 04 08; Massa de l'element 1950 kg; Volum 1.3 m3

**mt48tsp010o** m² Plantes amb pa d'arrels pla "PROJAR"
Dades tècniques: Cost energètic 402.000 MJ; Emissió de CO2 -10.431 kg; Codi LER 20 02 01; Massa de l'element 13.4 kg; Volum 0.008933 m3

**mt01arc010** t Cantells rodats rentats, de granulometria compresa entre 16 i 32 mm
Dades tècniques: Cost energètic 75.000 MJ; Emissió de CO2 4.000 kg; Codi LER 01 04 08; Massa de l'element 1000 kg; Volum 0.666667 m3
